# Leistungsbeschreibung (GAEB DA XML 3.2, DA81)
Währung: EUR
Erstellt mit: © Heinze GmbH 2023/ GXML Toolbox V3.3 R20200224, heinze.de, 20.12.2023

## Kebony
Datum: 20.12.2023

### Hauptabschnitt 1 Holzarbeiten

#### Abschnitt 1.1 Beschreibung Kebony®

**1.1.1 Produktbeschreibung Kebony®**
Kebony ist ein sehr langlebiges, nachhaltiges Holz mit
der Ästhetik und Performance der besten Tropenhölzer.
Es benötigt keine zusätzliche Behandlung außer normaler
Reinigung und hat daher niedrige Lebenszykluskosten.
Für das Holzmodifizierungsverfahren werden in der Regel
Weichholzarten aus nachhaltigen Quellen (z.B. Kiefer)
verwendet, die alle eine natürlich helle Farbe
besitzen. Durch die Kebony® Technologie erhalten die
Hölzer eine dunkelbraune Färbung, die mit der von
Tropenhölzern vergleichbar ist. Kebonyprodukte sind in
Clear (astrein) und in Character (astig) erhältlich.
Kebony Clear ist ein im Prinzip astreines Brett und
wird im Kebony Prozess durchgehend und dauerhaft
vergütet. Es können gehobelte Standardprofile oder
Schnittholz zur Weiterverarbeitung bezogen werden.
Bei Kebony Character wird nach der maschinellen
Bearbeitung der nordischen Kiefer ein fertig gehobeltes
Standardprofil im Kebony Prozess dauerhaft vergütet.
Hintergrund ist, dass das Kernholz des astigen Brettes
nicht durch den Kebony Prozess vergütet wird, der Kern
aber von Natur aus eine bessere Dauerhaftigkeit hat.
Das modifizierte astige Kebony Character Brett, darf
somit bei der Verwendung im Außenbereich, nicht an der
Oberfläche bearbeitet (z.B. Hobeln / Schleifen) werden,
da sonst die Garantie verloren geht.
Kebony ist ein natürliches Holzprodukt. Das Aussehen,
gerade im Außeneinsatz, wird daher über den gesamten
Zeitraum hinweg von den jeweiligen örtlichen
Witterungsbedingungen beeinflusst. Durch den
natürlichen Verwitterungsprozess entstehende
Farbveränderungen und Oberflächenrisse unterstreichen
daher die Natürlichkeit des Materials. Die Farbe des
Kebony Holzes und wie sich die Farbe mit der Zeit
entwickelt können variieren. Der Hersteller haftet
nicht für derartige Variationen in Farbe und
Oberflächenbeschaffenheit. Diese haben keine Auswirkung
auf die Dauerhaftigkeit und die generellen
Eigenschaften des Produkts.
Menge: 1,000 psch

**1.1.2 Kebony® Technologie**
In Norwegen entwickelt, ist die Kebony® Technologie ein
umweltfreundliches, patentiertes Verfahren, welches
die Eigenschaften von nachhaltigen Weichhölzern
durch eine biologische Flüssigkeit aufwertet. Durch
den Prozess wird die Zellstruktur des Holzes
permanent verändert, wodurch es
Premium-Eigenschaften und eine dunkelbraune Farbe
erhält.
Die Kebony® Technologie modifiziert Holz durch
Bildung stabiler Furanpolymere, die sich in den
Zellwänden des Holzes einlagern. Dadurch erhöht sich
die Dimensionsstabilität sowie die Haltbarkeit und
Härte des Holzes. Der Prozess basiert auf
Imprägnierung mit Furfurylalkohol, einer Flüssigkeit,
die aus landwirtschaftlichen Bioprodukten erzeugt
wird. Somit verwendet Kebony ein pflanzliches
Nebenprodukt, um einem anderen pflanzlichen
Produkt  nämlich Holz  mehr Stärke und Haltbarkeit
zu verleihen.
Menge: 1,000 psch
